# Revestimento de cobertura de placas de fibrocimento sem amianto

- Propriedade do ficheiro: CYPE INGENIEROS, S.A.
- Formato: FIEBDC-3/2002
- Moeda: EUR
- Custos indirectos: 3.00 %
- IVA: 23.00 %

## Q Coberturas

### QU Componentes de coberturas inclinadas

#### QUC De placas de fibrocimento sem amianto

**QUC010** m² Revestimento de cobertura de placas de fibrocimento sem amianto.
Revestimento de cobertura de placas onduladas de fibrocimento sem amianto, perfil Granonda "EURONIT" de 3000 mm de comprimento, 1100 mm de largura e 6 mm de espessura, gama Rústica, cor argila; Euroclasse A1 de reacção ao fogo, para cobertura inclinada, com uma pendente maior que 10%, colocadas com uma sobreposição da placa superior de 150 mm e fixadas mecanicamente a qualquer tipo de madre estrutural. Inclusive acessórios de fixação das placas e selante auto-adesivo para a estanquidade da sobreposição de placas.
Critérios considerados na determinação do preço da unidade de obra: O preço não inclui a superfície suporte nem os pontos singulares e as peças especiais da cobertura.
Inclui: Limpeza da superfície suporte. Fixação das placas. Vedação de juntas.
Critério de medição de projecto: Superfície da vertente medida em verdadeira magnitude, segundo documentação gráfica de Projecto.
Critério de medição de obra: Medir-se-á, em verdadeira magnitude, a superfície realmente executada segundo especificações de Projecto.

| Código | Un | Descrição | Rendimento | Preço | Importância |
|---|---|---|---|---|---|
| mt13eur010fa | Ud | Placa ondulada de fibrocimento sem amianto, perfil Granonda "EURONIT" de 3000 mm de comprimento, 1100 mm de largura e 6 mm de espessura, gama Rústica, cor argila; Euroclasse A1 de reacção ao fogo. Segundo EN 494. (material) | 0.351 | 42.34 | 14.86 |
| mt13eur110b | m | Vedante auto-adesivo, para a selagem de estanquidade das sobreposições entre placas onduladas de fibrocimento sem amianto, "EURONIT". (material) | 1.100 | 0.50 | 0.55 |
| mt13eur100c | Ud | Kit de acessórios de fixação, para placas onduladas de fibrocimento sem amianto, "EURONIT". (material) | 1.000 | 10.25 | 10.25 |
| mo051 | h | Oficial de 1ª montador de painéis metálicos. (mão de obra) | 0.150 | 20.72 | 3.11 |
| mo098 | h | Ajudante de montador de painéis metálicos. (mão de obra) | 0.110 | 19.67 | 2.16 |
| % | % | Custos directos complementares | 2 % | 30.93 | 0.62 |
|  |  | Custos directos |  |  | 31.55 |
