# Impermeabilização da parede meeira com painel impermeabilizante de placas moldadas

- Propriedade do ficheiro: CYPE Ingenieros S.A.
- Formato: FIEBDC-3/2016
- Programa: Gerador de preços para construção civil. CYPE Ingenieros, S.A.
- Data: 11/03/2022
- Moeda: EUR
- Custos indirectos: 3 %
- IVA: 23 %

## N Isolamentos e impermeabilizações

### NI Impermeabilizações

#### NIT Empenas

**NIT020** m² Impermeabilização da parede meeira com painel impermeabilizante de placas moldadas.
Impermeabilização da parede meeira de até 12 m de altura com painel impermeabilizante de placas asfálticas 10 ondas, de perfil ondulado e cor preto, à base de fibras minerais e vegetais saturadas com uma emulsão betuminosa a altas temperaturas, disposição das placas em fiadas sobrepostas, fixadas à parede meeira directamente sobre o suporte com parafusos galvanizados; e remate perimetral de prancha galvanizada esmaltada, de várias cores.
Inclui: Preparação e limpeza do suporte. Corte e colocação das placas do painel impermeabilizante. Colocação das placas. Resolução do perímetro interior e exterior do elemento. Fixação das placas. Correcção de falhas e limpeza.
Critério de medição de projecto: Superfície medida segundo documentação gráfica de Projecto.
Critério de medição de obra: Medir-se-á a superfície realmente executada segundo especificações de Projecto.

| Código | Un | Descrição | Rendimento | Preço | Importância |
|---|---|---|---|---|---|
| mt13lpo010e | m² | Placa asfáltica 10 ondas, de perfil ondulado e cor preto, à base de fibras minerais e vegetais saturadas com uma emulsão betuminosa a altas temperaturas, segundo NP EN 534. (material) | 1.1 | 7.04 | 7.744 |
| mt13lps030 | Ud | Parafuso galvanizado com bucha de plástico e anilha chumbo/ferro, para fixação de placas sobre parede de materiais cerâmicos. (material) | 6 | 0.1 | 0.600 |
| mt13lps020 | m | Remate perimetral de prancha galvanizada esmaltada, de várias cores. (material) | 0.4 | 1.94 | 0.776 |
| mo052 | h | Oficial de 1ª montador de sistemas de fachadas pré-fabricadas. (mão de obra) | 0.15 | 20.72 | 3.108 |
| mo099 | h | Ajudante de montador de sistemas de fachadas pré-fabricadas. (mão de obra) | 0.15 | 19.67 | 2.951 |
| % | % | Custos directos complementares | 2 % | 15.179 | 0.304 |
|  |  | Custos directos |  |  | 15.483 |

Resíduos:
- colocação: mt13lpo010e; factor de resíduo 0.06
- colocação: mt13lps030; factor de resíduo 0.01
- colocação: mt13lps020 Remate perimetral de prancha galvanizada esmaltada, de várias cores; factor de resíduo 0.036235

## Recursos

**mt13lpo010e** m² Placa asfáltica 10 ondas
Dados técnicos: Custo energético 100.797 MJ; Emissão de CO2 0.867 kg; Código LER 17 03 02; Massa do elemento 3.179 kg; Volume 0.003179 m3
Resíduos:
- embalagem: re170201 Madeira. (componente de resíduo); rendimento 0.084 kg; Código LER 17 02 01; Massa do elemento 1 kg; Volume 0.000909 m3
- embalagem: re170203 Plástico. (componente de resíduo); rendimento 0.005 kg; Código LER 17 02 03; Massa do elemento 1 kg; Volume 0.001667 m3

**mt13lps030** Ud Parafuso galvanizado com bucha de plástico e anilha chumbo/ferro
Dados técnicos: Custo energético 0.166 MJ; Emissão de CO2 0.018 kg; Código LER 17 04 05; Massa do elemento 0.0066 kg; Volume 0.000003 m3
Resíduos:
- embalagem: re150101 Embalagens de papel e cartão. (componente de resíduo); rendimento 0.001 kg; Código LER 15 01 01; Massa do elemento 1 kg; Volume 0.001333 m3

**mt13lps020** m Remate perimetral de prancha galvanizada esmaltada, de várias cores
Dados técnicos: Custo energético 11.957 MJ; Emissão de CO2 0.619 kg; Código LER 17 04 05; Massa do elemento 1.17 kg; Volume 0.000557 m3
Resíduos:
- embalagem: re170203 Plástico; rendimento 0.006 kg
