# Formação de cumeeira com telhões cerâmicos

- Propriedade do ficheiro: CYPE INGENIEROS, S.A.
- Formato: FIEBDC-3/2002
- Moeda: EUR
- Custos indirectos: 3.00 %
- IVA: 23.00 %

**QRL040** m Formação de cumeeira com telhões cerâmicos, Advance Mixta "EURONIT", acabamento com coloração em massa Natural Rojo, para telhas lusa, assentes com argamassa de cimento, confeccionada em obra, dosificação 1:6. Incluindo sobreposições.
Formação de cumeeira com telhões cerâmicos, Advance Mixta "EURONIT", acabamento com coloração em massa Natural Rojo, para telhas lusa, assentes com argamassa de cimento, confeccionada em obra, dosificação 1:6. Incluindo sobreposições.
Inclui: Colocação das telhas com argamassa.
Critério de medição de projecto: Comprimento medido em verdadeira magnitude, segundo documentação gráfica de Projecto.
Critério de medição de obra: Medir-se-á, em verdadeira magnitude, o comprimento realmente executado segundo especificações de Projecto.

| Código | Un | Descrição | Rendimento | Preço | Importância |
|---|---|---|---|---|---|
| mt13tem012aa | Ud | Telhão cerâmico, Advance Mixta "EURONIT", acabamento com coloração em massa Natural Rojo, para telhas lusa, segundo EN 1304. (material) | 2.500 | 1.61 | 4.03 |
| mt08aaa010a | m³ | Água. (material) | 0.006 | 1.50 | 0.01 |
| mt01arg005a | t | Areia de pedreira, para argamassa preparada em obra. (material) | 0.049 | 18.00 | 0.88 |
| mt08cem011a | kg | Cimento Portland CEM II/B-L 32,5 R, cor cinzento, em sacos, segundo NP EN 197-1. (material) | 7.500 | 0.10 | 0.75 |
| mq06hor010 | h | Betoneira. (equipamento) | 0.021 | 1.68 | 0.04 |
| mo020 | h | Oficial de 1ª construção. (mão de obra) | 0.250 | 18.85 | 4.71 |
| mo112 | h | Operário especializado construção. (mão de obra) | 0.340 | 18.27 | 6.21 |
| % | % | Custos directos complementares | 2 % | 16.63 | 0.33 |
|  |  | Custos directos |  |  | 16.96 |
