# Sistema integral Granonda "EURONIT", de placas de fibrocimento sem amianto, para cobertura inclinada

- Propriedade do ficheiro: CYPE Ingenieros S.A.
- Formato: FIEBDC-3/2016
- Programa: Gerador de preços para construção civil. CYPE Ingenieros, S.A.
- Data: 11/03/2022
- Moeda: EUR
- Custos indirectos: 3 %
- IVA: 23 %

## Q Coberturas

### QT Inclinadas

#### QTX Sistemas de telhados

**QTX040** m² Sistema integral Granonda "EURONIT", de placas de fibrocimento sem amianto, para cobertura inclinada.
Sistema integral Granonda "EURONIT", sobre suporte descontínuo metálico, de placas onduladas de fibrocimento sem amianto, perfil Granonda "EURONIT" de 3000 mm de comprimento, 1100 mm de largura e 6 mm de espessura, gama Rústica, cor argila; Euroclasse A1 de reacção ao fogo, para cobertura inclinada, com uma pendente maior que 10%, colocadas com uma sobreposição da placa superior de 150 mm e fixadas mecanicamente ao suporte. Inclusive acessórios de fixação das placas, vedante auto-adesivo, "EURONIT", para a selagem de estanquidade das sobreposições entre placas onduladas, remates e peças especiais.
Critérios considerados na determinação do preço da unidade de obra: O preço não inclui a superfície suporte.
Inclui: Limpeza da superfície suporte. Fixação das placas. Tratamento de pontos singulares.
Critério de medição de projecto: Superfície da vertente medida em verdadeira magnitude, segundo documentação gráfica de Projecto.
Critério de medição de obra: Medir-se-á, em verdadeira magnitude, a superfície realmente executada segundo especificações de Projecto.

| Código | Un | Descrição | Rendimento | Preço | Importância |
|---|---|---|---|---|---|
| mt13eur010fa | Ud | Placa ondulada de fibrocimento sem amianto, perfil Granonda "EURONIT" de 3000 mm de comprimento, 1100 mm de largura e 6 mm de espessura, gama Rústica, cor argila; Euroclasse A1 de reacção ao fogo. Segundo EN 494. (material) | 0.351 | 42.34 | 14.861 |
| mt13eur110b | m | Vedante auto-adesivo, para a selagem de estanquidade das sobreposições entre placas onduladas de fibrocimento sem amianto, "EURONIT". (material) | 1.1 | 0.5 | 0.550 |
| mt13eur100c | Ud | Kit de acessórios de fixação, para placas onduladas de fibrocimento sem amianto, "EURONIT". (material) | 1 | 10.25 | 10.250 |
| mt13eur050ea | Ud | Remate inferior de vertente, "EURONIT", de 330 mm de largura de aba e 1140 mm de comprimento, gama Rústica, cor argila, para cobertura de fibrocimento sem amianto, perfil Granonda "EURONIT", com acessórios de fixação. Segundo EN 494. (material) | 0.159 | 13.83 | 2.199 |
| mt13eur020mj | Ud | Cavalete liso com ângulo de 90°, "EURONIT", de 200 mm de largura de aba e 1200 mm de comprimento, gama Natural, cor cinzento, para cobertura de fibrocimento sem amianto, perfil Granonda "EURONIT", com acessórios de fixação. Segundo EN 494. (material) | 0.036 | 16.47 | 0.593 |
| mt13eur030a | Ud | Cumeeira articulada "EURONIT", formada por peça superior e peça inferior, de 320 mm de largura de aba e 1135 mm de comprimento, gama Rústica, cor argila, para cobertura de fibrocimento sem amianto, perfil Granonda "EURONIT", com acessórios de fixação. Segundo EN 494. (material) | 0.077 | 31.23 | 2.405 |
| mt13eur080a | Ud | Placa ondulada translúcida de policarbonato celular, perfil Granonda "EURONIT", incolor, resistente a raios ultravioleta de 2000 mm de comprimento, 1050 mm de largura e 4 mm de espessura. Segundo EN 494. (material) | 0.01 | 35.77 | 0.358 |
| mt13eur070a | Ud | Placa de fibrocimento sem amianto com adaptador para clarabóia "EURONIT", gama Rústica, cor argila, perfil Granonda "EURONIT", com ferragens. Segundo EN 494. (material) | 0.002 | 132.23 | 0.264 |
| mt13eur060a | Ud | Cumeeira articulada de ventilação "EURONIT", formada por peça superior e peça inferior, de 320 mm de largura de aba e 1135 mm de comprimento, gama Rústica, cor argila, para cobertura de fibrocimento sem amianto, perfil Granonda "EURONIT", com acessórios de fixação. Segundo EN 494. (material) | 0.01 | 34.8 | 0.348 |
| mt13eur090a | Ud | Peça de remate de cornija "EURONIT", formada por peça superior e peça inferior, de 300 mm de largura de aba e 300 mm de comprimento, gama Rústica, cor argila, para cobertura de fibrocimento sem amianto, perfil Granonda "EURONIT", com acessórios de fixação. Segundo EN 494. (material) | 0.004 | 48.52 | 0.194 |
| mt13eur095a | Ud | Placa de fibrocimento sem amianto, com adaptador para saída de fumos "EURONIT", de 1520x1000 mm, gama Rústica, cor argila, perfil Granonda "EURONIT", com acessórios de fixação. Segundo EN 494. (material) | 0.01 | 115.75 | 1.158 |
| mt13eur096a | Ud | Peça de ligação entre placa de fibrocimento sem amianto e extractor de chaminé estático para saída de fumos "EURONIT", de 760x520 mm, diâmetro de saída 30 cm, gama Rústica, cor argila, perfil Granonda "EURONIT", com acessórios de fixação. Segundo EN 494. (material) | 0.01 | 51.33 | 0.513 |
| mt13eur097h | Ud | Extractor de chaminé giratório para saída de fumos "EURONIT", de aço inoxidável, com diâmetro de saída 32 cm, e acessórios de fixação. (material) | 0.01 | 117.03 | 1.170 |
| mo020 | h | Oficial de 1ª construção. (mão de obra) | 0.214 | 20.15 | 4.312 |
| mo113 | h | Operário não qualificado construção. (mão de obra) | 0.139 | 19.06 | 2.649 |
| % | % | Custos directos complementares | 2 % | 41.824 | 0.836 |
|  |  | Custos directos |  |  | 42.660 |

Resíduos:
- colocação: mt13eur010fa; factor de resíduo 0.055
- colocação: mt13eur050ea; factor de resíduo 0.055
- colocação: mt13eur020mj; factor de resíduo 0.055
- colocação: mt13eur030a; factor de resíduo 0.055
- colocação: mt13eur080a; factor de resíduo 0.055
- colocação: mt13eur070a; factor de resíduo 0.055
- colocação: mt13eur060a; factor de resíduo 0.055
- colocação: mt13eur090a; factor de resíduo 0.055
- colocação: mt13eur095a; factor de resíduo 0.055
- colocação: mt13eur096a; factor de resíduo 0.055
- colocação: mt13eur097h; factor de resíduo 0.055

## Recursos

**mt13eur010fa** Ud Placa ondulada de fibrocimento sem amianto
Dados técnicos: Custo energético 5.886 MJ; Emissão de CO2 7.092 kg; Código LER 17 01 01; Massa do elemento 46 kg; Volume 0.030667 m3
Resíduos:
- embalagem: re170201 Madeira. (componente de resíduo); rendimento 0.003 kg; Código LER 17 02 01; Massa do elemento 1 kg; Volume 0.000909 m3
- embalagem: re170203 Plástico. (componente de resíduo); rendimento 0.05 kg; Código LER 17 02 03; Massa do elemento 1 kg; Volume 0.001667 m3

**mt13eur050ea** Ud Remate inferior de vertente
Dados técnicos: Custo energético 4.665 MJ; Emissão de CO2 0.989 kg; Código LER 17 01 01; Massa do elemento 5.31 kg; Volume 0.00354 m3
Resíduos:
- embalagem: re170201 Madeira; rendimento 0.003 kg
- embalagem: re170203 Plástico; rendimento 0.05 kg

**mt13eur020mj** Ud Cavalete liso com ângulo de 90°
Dados técnicos: Custo energético 4.803 MJ; Emissão de CO2 1.677 kg; Código LER 17 01 01; Massa do elemento 9.9 kg; Volume 0.0066 m3
Resíduos:
- embalagem: re170201 Madeira; rendimento 0.003 kg
- embalagem: re170203 Plástico; rendimento 0.05 kg

**mt13eur030a** Ud Cumeeira articulada "EURONIT"
Dados técnicos: Custo energético 4.764 MJ; Emissão de CO2 1.482 kg; Código LER 17 01 01; Massa do elemento 8.6 kg; Volume 0.005733 m3
Resíduos:
- embalagem: re170201 Madeira; rendimento 0.003 kg
- embalagem: re170203 Plástico; rendimento 0.05 kg

**mt13eur080a** Ud Placa ondulada translúcida de policarbonato celular
Dados técnicos: Custo energético 4.657 MJ; Emissão de CO2 0.948 kg; Código LER 17 01 01; Massa do elemento 5.04 kg; Volume 0.00336 m3
Resíduos:
- embalagem: re170201 Madeira; rendimento 0.003 kg
- embalagem: re170203 Plástico; rendimento 0.05 kg

**mt13eur070a** Ud Placa de fibrocimento sem amianto com adaptador para clarabóia "EURONIT"
Dados técnicos: Custo energético 5.227 MJ; Emissão de CO2 3.798 kg; Código LER 17 01 01; Massa do elemento 24.04 kg; Volume 0.016027 m3
Resíduos:
- embalagem: re170201 Madeira; rendimento 0.003 kg
- embalagem: re170203 Plástico; rendimento 0.05 kg

**mt13eur060a** Ud Cumeeira articulada de ventilação "EURONIT"
Dados técnicos: Custo energético 4.764 MJ; Emissão de CO2 1.482 kg; Código LER 17 01 01; Massa do elemento 8.6 kg; Volume 0.005733 m3
Resíduos:
- embalagem: re170201 Madeira; rendimento 0.003 kg
- embalagem: re170203 Plástico; rendimento 0.05 kg

**mt13eur090a** Ud Peça de remate de cornija "EURONIT"
Dados técnicos: Custo energético 4.651 MJ; Emissão de CO2 0.918 kg; Código LER 17 01 01; Massa do elemento 4.84 kg; Volume 0.003227 m3
Resíduos:
- embalagem: re170201 Madeira; rendimento 0.003 kg
- embalagem: re170203 Plástico; rendimento 0.05 kg

**mt13eur095a** Ud Placa de fibrocimento sem amianto
Dados técnicos: Custo energético 5.227 MJ; Emissão de CO2 3.798 kg; Código LER 17 01 01; Massa do elemento 24.04 kg; Volume 0.016027 m3
Resíduos:
- embalagem: re170201 Madeira; rendimento 0.003 kg
- embalagem: re170203 Plástico; rendimento 0.05 kg

**mt13eur096a** Ud Peça de ligação entre placa de fibrocimento sem amianto e extractor de chaminé estático para saída de fumos "EURONIT"
Dados técnicos: Custo energético 4.866 MJ; Emissão de CO2 1.992 kg; Código LER 17 01 01; Massa do elemento 12 kg; Volume 0.008 m3
Resíduos:
- embalagem: re170201 Madeira; rendimento 0.003 kg
- embalagem: re170203 Plástico; rendimento 0.05 kg

**mt13eur097h** Ud Extractor de chaminé giratório para saída de fumos "EURONIT"
Dados técnicos: Custo energético 4.599 MJ; Emissão de CO2 0.657 kg; Código LER 17 01 01; Massa do elemento 3.1 kg; Volume 0.002067 m3
Resíduos:
- embalagem: re170201 Madeira; rendimento 0.003 kg
- embalagem: re170203 Plástico; rendimento 0.05 kg
