# Revestimento de cobertura de placas de fibrocimento sem amianto

- Propriedade do ficheiro: CYPE Ingenieros S.A.
- Formato: FIEBDC-3/2016
- Programa: Gerador de preços para construção civil. CYPE Ingenieros, S.A.
- Data: 11/03/2022
- Moeda: EUR
- Custos indirectos: 3 %
- IVA: 23 %

## Q Coberturas

### QU Componentes de coberturas inclinadas

#### QUC De placas de fibrocimento sem amianto

**QUC010** m² Revestimento de cobertura de placas de fibrocimento sem amianto.
Revestimento de cobertura de placas onduladas de fibrocimento sem amianto, perfil Granonda "EURONIT" de 3000 mm de comprimento, 1100 mm de largura e 6 mm de espessura, gama Rústica, cor argila; Euroclasse A1 de reacção ao fogo, para cobertura inclinada, com uma pendente maior que 10%, colocadas com uma sobreposição da placa superior de 150 mm e fixadas mecanicamente a qualquer tipo de madre estrutural. Inclusive acessórios de fixação das placas e selante auto-adesivo para a estanquidade da sobreposição de placas.
Critérios considerados na determinação do preço da unidade de obra: O preço não inclui a superfície suporte nem os pontos singulares e as peças especiais da cobertura.
Inclui: Limpeza da superfície suporte. Fixação das placas. Vedação de juntas.
Critério de medição de projecto: Superfície da vertente medida em verdadeira magnitude, segundo documentação gráfica de Projecto.
Critério de medição de obra: Medir-se-á, em verdadeira magnitude, a superfície realmente executada segundo especificações de Projecto.

| Código | Un | Descrição | Rendimento | Preço | Importância |
|---|---|---|---|---|---|
| mt13eur010fa | Ud | Placa ondulada de fibrocimento sem amianto, perfil Granonda "EURONIT" de 3000 mm de comprimento, 1100 mm de largura e 6 mm de espessura, gama Rústica, cor argila; Euroclasse A1 de reacção ao fogo. Segundo EN 494. (material) | 0.351 | 42.34 | 14.861 |
| mt13eur110b | m | Vedante auto-adesivo, para a selagem de estanquidade das sobreposições entre placas onduladas de fibrocimento sem amianto, "EURONIT". (material) | 1.1 | 0.5 | 0.550 |
| mt13eur100c | Ud | Kit de acessórios de fixação, para placas onduladas de fibrocimento sem amianto, "EURONIT". (material) | 1 | 10.25 | 10.250 |
| mo051 | h | Oficial de 1ª montador de painéis metálicos. (mão de obra) | 0.15 | 20.72 | 3.108 |
| mo098 | h | Ajudante de montador de painéis metálicos. (mão de obra) | 0.11 | 19.67 | 2.164 |
| % | % | Custos directos complementares | 2 % | 30.933 | 0.619 |
|  |  | Custos directos |  |  | 31.552 |

Resíduos:
- colocação: mt13eur010fa; factor de resíduo 0.055

## Recursos

**mt13eur010fa** Ud Placa ondulada de fibrocimento sem amianto
Dados técnicos: Custo energético 5.886 MJ; Emissão de CO2 7.092 kg; Código LER 17 01 01; Massa do elemento 46 kg; Volume 0.030667 m3
Resíduos:
- embalagem: re170201 Madeira. (componente de resíduo); rendimento 0.003 kg; Código LER 17 02 01; Massa do elemento 1 kg; Volume 0.000909 m3
- embalagem: re170203 Plástico. (componente de resíduo); rendimento 0.05 kg; Código LER 17 02 03; Massa do elemento 1 kg; Volume 0.001667 m3
