# Sistema Imperline "EURONIT" com revestimento de cobertura de telhas cerâmicas, para a reabilitação de cobertura inclinada

- Propriedade do ficheiro: CYPE INGENIEROS, S.A.
- Formato: FIEBDC-3/2002
- Moeda: EUR
- Custos indirectos: 3.00 %
- IVA: 23.00 %

## Q Coberturas

### QT Inclinadas

#### QTX Sistemas de telhados

**QTX115** m² Sistema Imperline "EURONIT" com revestimento de cobertura de telhas cerâmicas, para a reabilitação de cobertura inclinada.
Sistema Imperline "EURONIT" com revestimento de cobertura de telhas cerâmicas, para a reabilitação de cobertura inclinada, composto de placas onduladas de fibrocimento sem amianto, perfil Imperline "EURONIT" de 1240 mm de comprimento, 964 mm de largura e 5,2 mm de espessura, cor argila; Euroclasse A1 de reacção ao fogo, colocadas com uma sobreposição da placa superior de 100 mm e fixadas mecanicamente ao suporte e revestimento de telhas canudo cerâmicas, acabamento com engobe cor vermelho, 40,8x15x11,6 cm, fixadas com espuma de poliuretano. Inclusive acessórios de fixação das placas, vedante auto-adesivo, "EURONIT", para a selagem de estanquidade das sobreposições entre placas onduladas.
Critérios considerados na determinação do preço da unidade de obra: O preço não inclui a remoção do revestimento da cobertura existente nem os pontos singulares e as peças especiais da cobertura.
Inclui: Marcação. Corte das placas. Fixação das placas. Vedação de juntas. Fixação das telhas com espuma.
Critério de medição de projecto: Superfície da vertente medida em verdadeira magnitude, segundo documentação gráfica de Projecto.
Critério de medição de obra: Medir-se-á, em verdadeira magnitude, a superfície realmente executada segundo especificações de Projecto.

| Código | Un | Descrição | Rendimento | Preço | Importância |
|---|---|---|---|---|---|
| mt13eur120oza | Ud | Placa ondulada de fibrocimento sem amianto, perfil Imperline "EURONIT" de 1240 mm de comprimento, 964 mm de largura e 5,2 mm de espessura, cor argila; Euroclasse A1 de reacção ao fogo. Segundo EN 494. (material) | 0.877 | 9.50 | 8.33 |
| mt13eur110b | m | Vedante auto-adesivo, para a selagem de estanquidade das sobreposições entre placas onduladas de fibrocimento sem amianto, "EURONIT". (material) | 1.100 | 0.50 | 0.55 |
| mt13eur100c | Ud | Kit de acessórios de fixação, para placas onduladas de fibrocimento sem amianto, "EURONIT". (material) | 1.000 | 10.25 | 10.25 |
| mt13blw110a | Ud | Aerossol de 750 cm³ de espuma de poliuretano, de 22,5 kg/m³ de densidade, 140% de expansão, 18 N/cm² de resistência à tracção e 20 N/cm² de resistência à flexão, condutibilidade térmica 0,04 W/(m°C), estável de -40°C a 100°C; para aplicar com pistola; segundo EN 13165. (material) | 0.125 | 7.20 | 0.90 |
| mt13tac050a | Ud | Telha canudo cerâmica, acabamento com engobe cor vermelho, 40,8x15x11,6 cm, segundo EN 1304. (material) | 33.000 | 0.61 | 20.13 |
| mo051 | h | Oficial de 1ª montador de painéis metálicos. (mão de obra) | 0.199 | 20.72 | 4.12 |
| mo098 | h | Ajudante de montador de painéis metálicos. (mão de obra) | 0.134 | 19.67 | 2.64 |
| mo011 | h | Oficial de 1ª montador. (mão de obra) | 0.543 | 20.72 | 11.25 |
| mo080 | h | Ajudante de montador. (mão de obra) | 0.271 | 19.67 | 5.33 |
| % | % | Custos directos complementares | 2 % | 63.50 | 1.27 |
|  |  | Custos directos |  |  | 64.77 |
